# Muster-Leistungsbeschreibung
Leistungsbeschreibung (GAEB 90, DA81)
Währung: EUR

## Stuckerneuerung und -reparatur
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

### Titel 00002 Vorarbeiten

**00002.0001 Putzrisse >0,2 mm aufweiten und mit VM Fill rapid schließen**
Risse > 0,2 mm ohne Hohllagen im Altputz
auf mind. 5 x 5 mm (BxT) v-förmig aufweiten und mit
Remmers VM Fill rapid schließen.
Oberfläche der umgebenden Struktur anpassen.

Verbrauch:
Ca. 1,3 kg/m²/mm Schichtdicke
Remmers VM Fill rapid <0519>
Einheit: m2

**00002.0002 Reparatur von Putzfehlstellen mit VM Fill rapid**
Ausbessern von Fehlstellen in Putzflächen, Laibungen
und Gesimsen mit Remmers VM Fill rapid,
einem hochvergüteten, wasser-, und frostbeständigen,
schnell härtenden Klebe- und Reparaturmörtel.

Verbrauch:
Ca. 1,3 kg/m²/mm Schichtdicke
Remmers VM Fill rapid <0519>
Einheit: m2

### Titel 00003 Stuckerneuerung und -reparatur

**00003.0001 Instandsetzung histor. Putzfassaden mit Grobzugmörtel (Stucco GZ)**
Restaurierung und Instandsetzung von alten,
kalk-zementgebundenen Stuckbauteilen mit dem schnell
härtenden Stuckmörtel Remmers Grobzugmörtel.

Vor Beginn der Arbeiten ist eine genügend große,
repräsentative Probefläche anzulegen. Erst nach
Abnahme der Musterflächen durch die fachlich
Beteiligten darf mit den Arbeiten begonnen werden.

Ausführung:
Je nach gewünschter Profildicke, ein- oder mehrlagig
von Hand aufziehen und mit Schablone abziehen. Nicht
auf gipsgebundenen Stuckbauteilen einsetzbar.

Verbrauch:
ca.: 1,1 kg/m²/mm Schichtdicke
Remmers Stucco GZ <0511>
Einheit: m2

**00003.0002 Instandsetzung histor. Putzfassaden mit Feinzugmörtel (Stucco FZ)**
Restaurierung und Instandsetzung von alten,
kalk-zementgebundenen Stuckbauteilen und
feinstrukturierte Oberflächengestaltung neuen und
alten Stucks, Überarbeiten von Grobzugmörtel mit dem
schnell härtenden
Remmers Feinzugmörtel.

Vor Beginn der Arbeiten ist eine genügend große,
repräsentative Probefläche anzulegen. Erst nach
Abnahme der Musterflächen durch die fachlich
Beteiligten darf mit den Arbeiten begonnen werden.

Ausführung:
Der angemischte Feinzugmörtel ist von Hand
verarbeitbar. Je nach gewünschter Profildicke,
ein- oder mehrlagig antragen und mit Schablone
abziehen.

Verbrauch:
ca.: 1,3 kg/m²/mm Schichtdicke
Remmers Stucco FZ <0512>
Einheit: m2

**00003.0003 Werksseitige Herstellung von Profilen, Stuckkernen und Gesimsen mit Stucco GF**
Werksseitige Herstellung von Profilen, Stuckkernen
und Gesimsen mit schnellerhärtendem Stuck- oder
Gießmörtel, Körnung < 1,5 mm
Remmers Stucco GF.

Hydraulisch schnell härtend, daher ist eine
schnelle Formenwiederverwendung möglich.

Ausführung:
Der angemachte Stuckmörtel ist von Hand
verarbeitbar. Zur Vermeidung von Brüchen werden
große Profil- und Gesimslängen mit Armierungseisen
versehen. Die Entformung erfolgt bei normalen
Umgebungsbedingungen nach 3 Stunden.

Stuckmörtel vor zu schnellem Wasserentzug
schützen. Ggf. nachträglich mit Wasser benetzen.

Verbrauch:
ca.: 1,1 kg/m²/mm Schichtdicke
Remmers Stucco GF <0521>
Einheit: m2

**00003.0004 Ansetzen gefertigter Profile und Gesimse (FL fix)**
Ansetzen der Profile und Gesimse mit hochflexiblen
hydraulisch abbindenden Trockenmörtel
mit aufbereiteten Füll- /Zusatzstoffen und besonderen
Additiven.
Sicherheitsklebemörtel nach DIN 18156 T 2 mit
hohem Verformungsverhalten und langer klebeoffener
Zeit wie Remmers FL fix.

Ausführung:
Angerührten Klebemörtel für eine hohlraumfreie
Verlegung im Buttering-Floating-Verfahren verarbeiten.

Der plastisch gießfähige Klebemörtel wird
ausgegossen und anschließend mit der Zahnkelle
aufgekämmt. Beim Einlegen/Ansetzen von Profilen oder
Gesimsen / Verlegegut bleiben die Mörtelstege
zunächst stehen. Erst wenn durch schiebende Bewegung
Druck ausgeübt wird, verfließen die Mörtelstege zu
einem hohlraumfreien Kleberbett.

Verbrauch:
Ca. 1,1 kg/m²/mm Auftragsdicke
Remmers FL fix <2817>
Einheit: m2
